# Muster-Leistungsbeschreibung
Leistungsbeschreibung (GAEB 90, DA81)
Währung: EUR

## Remmers SL Floor 01/01-1
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0002 Untergrunduntersuchung und -prüfung**
Untergrund Prüfung und Dokumentation gemäß gültigen
Regelwerken.
Einheit: m2

**00001.0003 Stahlkugelstrahlen**
Untergrundvorbehandlung der Bodenflächen mittels
Stahlkugelstrahlverfahren
Einheit: m2

**00001.0004 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0005 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0006 Entfernen von Hohlstellen - Senkrechter Einschnitt um Fehlstellen**
*** Bedarfsposition ohne GB
Markieren von Fehl- und Hohlstellen und
durch fachgerechten Begrenzungsschnitt/Einschnitt
begrenzen.
Anschließend alle zweifelhaft
erscheindenden Teil bis zum tragfähigen
Untergrund entfernen.

Abbruchreste restfrei entfernen und fachgerecht
entsorgen.
Einheit: m2

**00001.0007 Aufmörteln mit einem 2K EP Mörtel mit Sieblinie (1:8)**
*** Bedarfsposition ohne GB
Kunstharzgebundener Mörtel bestehend aus einem
2-K EP-Bindemittel und Quarzsandsieblinie im
Mischungsverhältnis bis 1:8 GT.

Farbton: transparent

Produktkenndaten -
Im Anlieferungszustand:
Komponente A, Komponente B. Mischung,
Viskosität (25 °C): 870 mPa s, 200 mPa s, 600 mPas,
Dichte (20 °C) 1,12 g/cm³, 1,03 g/cm³, 1,10 g/cm³,
Im ausreagierten Zustand:
Druckfestigkeit ca. 40 N/mm² *
Biegezugfestigkeit ca. 10 N/mm² *
* Epoxidharzmörtel 1 : 10 mit Normsand

Schadstellentiefe:  bis 50 mm
Schadstellengröße: beliebig

In den Einheitspreis ist das Liefern und
Herstellen der 2-K EP-Haftbrücke mit
einzukalkulieren.

Verbrauch:
Für Grundierung:
mind 0,30 kg/m  Epoxy ST 100 <0905>
(je nach Saugfähigkeit/Porosität des Untergrundes)
mind. 0,25 kg/(m²+mm)  Epoxy BH 100 <0905>
ca. 2,0 kg/(m²+mm)  SelectMix 0/10 <6750>
Einheit: m2

**00001.0008 Grundierung mit einem transparenten, lösemittelfreien 2-K EP-Bindemittel (ST)**
Liefern und Herstellen einer porenfüllenden
Grundierung mit einem nonylphenol-,
lösemittel- und weichmacherfreien
2-K EP-Bindemittel.

gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
mind. 0,30 kg/m² Remmers Epoxy ST 100 <1160>
(je nach Saugfähigkeit/Porosität des Untergrundes)
Einheit: m2

**00001.0009 Egalisierung mit einem niederviskosen 2K EP-Bindemittel und Füllstoff (1:1)**
*** Grundposition ZZ 001.0
Liefern und Herstellen einer Kratzspachtelung mit
einem nonylphenol- , lösemittel- und
weichmacherfreien 2-K EP-Bindemittelund
Quarzsand.

gewählte Produkte oder gleichwertig:
Remmers Epoxy BH 100 /Selectmix 01/03

Mischungsverhältnis
ca. 1 GT Bindemittel : 1 GT Selectmix 01/03
Verbrauch ca. 1,7 kg/m² Mischung

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Verbrauch:
mind 0,50 kg/m² Remmers Epoxy ST 100 <1160>
mind 0,50 kg/m² Remmers Selectmix 01/03 <4405>
Einheit: m2

**00001.0010 Egalisierung mit einem transparenten 2K EP-Bindemittel und Sieblinie (1:1)**
*** Wahlposition ZZ 001.1
Liefern und Herstellen einer Kratzspachtelung mit
einem nonylphenol-, lösemittel- und
weichmacherfreien 2-K EP-Bindemittel und
Füllstoff.

gewähltes Produkt oder gleichwertig:
Remmers Epoxy ST 100 / Selectmix SBL DF

Mischungsverhältnis
ca. 1 GT Bindemittel : 1 GT Selectmix SBL
Verbrauch ca. 1,7 kg/m² Mischung

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
je mm Schichtdicke
mind, 0,85 kg/m² Remmers Epoxy ST 100
mind. 0,85 kg/m² Remmers Selektmix SBL DF <6751>
Einheit: m2

**00001.0011 Fließbeschichtung mit einem pigmentierten 2K EP-Bindemittel**
Liefern und Herstellen einer glatten
Fließbeschichtung auf den vorbereiteten
Flächen mit einem lösemittelfreien 2-K
EP-Bindemittel.

gewähltes Produkt:
Epoxy OS Color New

Eigenschaften:
- Mechanisch u. chemisch belastbar
- Beschichtung in DIBt-zugelassenen Systemen für
Aufenthaltsräume (AbZ Z-156.605-1594)
- Im ausreagierten Zustand physiologisch unbedenklich

Produktkenndaten:
Im Anlieferungszustand -
Komponente A, Komponente B, Mischung,
Viskosität (25 °C): 3900 mPa s, 340 mPa s, 1600 mPa
s,
Dichte (20 °C): 1,6 g/cm³, 1,1 g/cm³, 1,5 g/cm³,

Im ausreagierten Zustand
Shore D nach 28 Tagen > 78

Die genannten Werte stellen typische
Produkteigenschaften dar und sind nicht als
verbindliche Produktspezifikationen zu verstehen.

Farbton: nach Wahl des AG

Bewertungskriterium Produkt:
physiologisch unbedenklich
VOC-geprüft gemäß AgBB

Verbrauch:
ca. 1,5 kg/m² Remmers Epoxy OS Color <6980-6984>
Einheit: m2

**00001.0012 Einblasen von Struktur-/Mattierungsmittel**
*** Bedarfsposition ohne GB
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Die genannten Werte stellen typische
Produkteigenschaften dar und sind nicht als
verbindliche Produktspezifikationen zu verstehen.

Verbrauch:
ca. bzw. bis zu 0,05 kg/m² Remmers Glimmer GHL 3/0
<6742>
Einheit: m2
